# Accesorios para armarios Techo/Fijación mural, Listón protección polvo TS, ES, 1200mm - de Rittal

- Propiedad del archivo: CONSTRUNARIO
- Formato: FIEBDC-3/2012
- Programa: Construnario Versión 3.51
- Fecha de los precios: 07/03/2019
- Divisa: EUR

**SZ2426100** u Accesorios para armarios Techo/Fijación mural, Listón protección polvo TS, ES, 1200mm - de Rittal
RITTAL Accesorios para armarios Techo/Fijación mural, Listón protección polvo TS, ES, 1200mm para TS, ES Como protección contra la acumulación de polvo en el canto superior de la puerta y entre la puerta y el perfil horizontal del armario. El listón protector ofrece espacio para la colocación de rotulación o logotipos. Color: AL 7035 Unidad de envase: Incl. cubierta de plástico transparente para tiras de rotulación (altura 29,5 mm). Atención: También puede utilizarse en combinación con la cubierta para zona de ensamblaje superior Código EAN: 4028177463035 Código eCl@ss 4.1: 27188101 Código eCl@ss 5.1: 27189234 Código eCl@ss 6.0: 27189234 Código eCl@ss 7.0: 27182405 Código eCl@ss 8.0: 27189261 Código ETIM 3.0: EC000744 Código ETIM 4.0: EC002620 Código ETIM 5.0: EC002620 Código ETIM 6.0: EC002620
