# Accesorios para armarios Techo/Fijación mural, Listón protección polvo AE, CM, EB, KL y BG 1200mm - de Rittal

- Propiedad del archivo: CONSTRUNARIO
- Formato: FIEBDC-3/2012
- Programa: Construnario Versión 3.51
- Fecha de los precios: 07/03/2019
- Divisa: EUR

**SZ2426500** u Accesorios para armarios Techo/Fijación mural, Listón protección polvo AE, CM, EB, KL y BG 1200mm - de Rittal
RITTAL - Accesorios para armarios - Techo/Fijación mural Listón de protección contra el polvo AE, CM, EB, KL y BG 1200mm para AE, CM, EB, KL y BG Para la protección del canto superior de la puerta y el espacio entre la caja y la puerta/cubierta. Adecuar la longitud del listón a la anchura de la caja. Taladrar la caja y montar el listón con la cinta adhesiva y los tornillos. Material: plástico, resistente a los rayos UV Color: semejante a RAL 7024 Código EAN: 4028177319318 Código eCl@ss 4.1: 27188101 Código eCl@ss 5.1: 27189234 Código eCl@ss 6.0: 27189234 Código eCl@ss 7.0: 27182405 Código eCl@ss 8.0: 27189234 Código ETIM 3.0: EC000744 Código ETIM 4.0: EC002625 Código ETIM 5.0: EC002625 Código ETIM 6.0: EC002625
