# Accesorios para armarios Techo/Fijación mural, Tejadillos 500x210mm - de Rittal

- Propiedad del archivo: CONSTRUNARIO
- Formato: FIEBDC-3/2012
- Programa: Construnario Versión 3.51
- Fecha de los precios: 07/03/2019
- Divisa: EUR

**SZE2362000** u Accesorios para armarios Techo/Fijación mural, Tejadillos 500x210mm - de Rittal
RITTAL Accesorios para armarios Techo/Fijación mural, Tejadillos 500x210mm para AE, CM La protección segura en ubicaciones exteriores, con caída del agua hacia atrás. Fácil montaje posterior. Unidad de envase: Incl. material de fijación. Accesorios: -Desagüe del agua de condensación -Tapón de compensación de presión -Pueden utilizarse los soportes para fijación mural SZ 2503.010 y SZ 2508.010 Atención: En ubicaciones exteriores recomendamos montar un tejadillo como protección contra agua y rayo UV sobre el armario o el hueco entre la puerta o el dorsal atornillado y el armario. Los ensayos de grado de protección IP para la protección contra agua (2ª cifra según EN 60 529) no pueden compararse con los de un armario ubicado en el exterior o en condiciones semejantes. Bajo demanda también fabricamos los tejadillos de chapa de acero, acero inoxidable o aluminio para otros armarios. Para AE, ejecución de acero inox Material: Acero inoxidable 1.4301 (AISI 304) Superficie: Pulimentada, grano 240 Como alternativa puede utilizarse: Armarios compactos Hygienic Design Código EAN: 4028177022096 Código eCl@ss 4.1: 27188101 Código eCl@ss 5.1: 27182401 Código eCl@ss 6.0: 27182401 Código eCl@ss 7.0: 27182405 Código eCl@ss 8.0: 27182405 Código ETIM 3.0: EC000744 Código ETIM 4.0: EC000744 Código ETIM 5.0: EC000744 Código ETIM 6.0: EC000744
