# Accesorios para armarios Puertas/Cierres puerta interior, Marco cambiable magnético - de Rittal

- Propiedad del archivo: CONSTRUNARIO
- Formato: FIEBDC-3/2012
- Programa: Construnario Versión 3.51
- Fecha de los precios: 07/03/2019
- Divisa: EUR

**LZ7950150** u Accesorios para armarios Puertas/Cierres puerta interior, Marco cambiable magnético - de Rittal
RITTAL - Accesorios para armarios - Puertas/Cierres puerta interior Marco cambiable magnético Para la identificación individual o rotulación de la infraestructura de red existente. La superficie magnética permite una fijación flexible sobre cualquier superficie imantable. Se adjuntan cintas adhesivas para las superficies no imantables. El tamaño máximo de los rótulos es de 130 x 50 mm. Material: plástico Unidad de envase: -Marco cambiable, magnético -Rótulos -Cinta adhesiva por las dos caras Código EAN: 4028177551558 Código eCl@ss 4.1: 27188101 Código eCl@ss 5.1: 27189234 Código eCl@ss 6.0: 27189234 Código eCl@ss 7.0: 27189234 Código eCl@ss 8.0: 27189234 Código ETIM 3.0: EC000747 Código ETIM 4.0: EC002625 Código ETIM 5.0: EC002625 Código ETIM 6.0: EC002625
