# Accesorios para armarios Puertas/Cierres puerta interior, Clip documentos magnético - de Rittal

- Propiedad del archivo: CONSTRUNARIO
- Formato: FIEBDC-3/2012
- Programa: Construnario Versión 3.51
- Fecha de los precios: 07/03/2019
- Divisa: EUR

**LZ7950200** u Accesorios para armarios Puertas/Cierres puerta interior, Clip documentos magnético - de Rittal
RITTAL - Accesorios para armarios - Puertas/Cierres puerta interior Clip documentos magnético Para la fijación de documentación de la instalación como recordatorio o para archivar diferentes documentos, protocolos de medición, informes, etc. El imán permite la fijación sobre cualquier superficie imantable. Material: -Plástico: transparente -Asas: negro Unidad de envase: -2 clips de fijación -Incl. imán Código EAN: 4028177553132 Código eCl@ss 4.1: 27188101 Código eCl@ss 5.1: 27189213 Código eCl@ss 6.0: 27189213 Código eCl@ss 7.0: 27189234 Código eCl@ss 8.0: 27189234 Código ETIM 3.0: EC000317 Código ETIM 4.0: EC002625 Código ETIM 5.0: EC000317 Código ETIM 6.0: EC002625
