# Accesorios para armarios Puertas/Cierres puerta interior, Asa transporte y montaje - de Rittal

- Propiedad del archivo: CONSTRUNARIO
- Formato: FIEBDC-3/2012
- Programa: Construnario Versión 3.51
- Fecha de los precios: 07/03/2019
- Divisa: EUR

**SZ2415100** u Accesorios para armarios Puertas/Cierres puerta interior, Asa transporte y montaje - de Rittal
RITTAL - Accesorios para armarios - Puertas/Cierres puerta interior Asa transporte y montaje para puertas TS, ES Para un montaje y desmontaje seguro de la puerta, así como para el transporte al taller. El extractor de bisagras adecuado para bisagras de 130º se encuentra integrado, para bisagras de 180º, adjunto Código EAN: 4028177445499 Código eCl@ss 4.1: 27188101 Código eCl@ss 5.1: 27189234 Código eCl@ss 6.0: 27189234 Código eCl@ss 7.0: 27189234 Código eCl@ss 8.0: 27189266 Código ETIM 3.0: EC000747 Código ETIM 4.0: EC002626 Código ETIM 5.0: EC002626 Código ETIM 6.0: EC002626
