# Accesorios para armarios Puertas/Cierres puerta interior, Rueda de elevación - de Rittal

- Propiedad del archivo: CONSTRUNARIO
- Formato: FIEBDC-3/2012
- Programa: Construnario Versión 3.51
- Fecha de los precios: 07/03/2019
- Divisa: EUR

**TS4538000** u Accesorios para armarios Puertas/Cierres puerta interior, Rueda de elevación - de Rittal
RITTAL - Accesorios para armarios - Puertas/Cierres puerta interior Rueda de elevación para TS, ES, PC Para elevar la puerta si está equipada con elementos de mucho peso (por ej. un refrigerador), como ayuda al cierre. Fijación en el marco de la puerta Código EAN: 4028177102507 Código eCl@ss 4.1: 27188101 Código eCl@ss 5.1: 27189234 Código eCl@ss 6.0: 27189234 Código eCl@ss 7.0: 27189234 Código eCl@ss 8.0: 27189261 Código ETIM 3.0: EC000747 Código ETIM 4.0: EC002620 Código ETIM 5.0: EC002620 Código ETIM 6.0: EC002620
