# Accesorios para armarios Puertas/Cierres puerta interior, Retentor puerta vías emergencia - de Rittal

- Propiedad del archivo: CONSTRUNARIO
- Formato: FIEBDC-3/2012
- Programa: Construnario Versión 3.51
- Fecha de los precios: 07/03/2019
- Divisa: EUR

**TS4583500** u Accesorios para armarios Puertas/Cierres puerta interior, Retentor puerta vías emergencia - de Rittal
RITTAL - Accesorios para armarios - Puertas/Cierres puerta interior Retentor puerta vías emergencia Puertas TS de chapa de acero/acero inoxidable con marco de puerta tubular Los retentores de puerta convencionales pueden bloquear las vías de emergencia. El retentor se desbloquea al recibir presión y abre la puerta en ambas direcciones. En combinación con bisagras de 180º se garantiza así que las vías de emergencia no se obstruyan a causa de puertas bloqueadas. Unidad de envase: Incluye material de fijación. Accesorios: Bisagra de 180º Código EAN: 4028177576322 Código eCl@ss 4.1: 27188101 Código eCl@ss 5.1: 27189252 Código eCl@ss 6.0: 27189252 Código eCl@ss 7.0: 27189234 Código eCl@ss 8.0: 27189234 Código ETIM 3.0: EC000747 Código ETIM 4.0: EC002625 Código ETIM 5.0: EC002625 Código ETIM 6.0: EC002625
