# Accesorios para armarios Puertas/Cierres puerta interior, Portaesquemas chapa acero 90 x 400mm - de Rittal

- Propiedad del archivo: CONSTRUNARIO
- Formato: FIEBDC-3/2012
- Programa: Construnario Versión 3.51
- Fecha de los precios: 07/03/2019
- Divisa: EUR

**SZ4114000** u Accesorios para armarios Puertas/Cierres puerta interior, Portaesquemas chapa acero 90 x 400mm - de Rittal
RITTAL Accesorios para armarios Puertas/Cierres puerta interior, Portaesquemas chapa acero 90 x 400mm para TS, CM, ES, PC, pieza inferior TP Para fijación al marco tubular de la puerta a la altura deseada. Color: RAL 7035 Unidad de envase: Incl. tornillos de fijación Código EAN: 4028177091771 Código eCl@ss 4.1: 27188101 Código eCl@ss 5.1: 27189236 Código eCl@ss 6.0: 27189236 Código eCl@ss 7.0: 27189267 Código eCl@ss 8.0: 27189267 Código ETIM 3.0: EC000317 Código ETIM 4.0: EC000317 Código ETIM 5.0: EC000317 Código ETIM 6.0: EC000317
