# Accesorios para armarios Puertas/Cierres puerta interior, Portaesquemas plástico DIN A3 hor. - de Rittal

- Propiedad del archivo: CONSTRUNARIO
- Formato: FIEBDC-3/2012
- Programa: Construnario Versión 3.51
- Fecha de los precios: 07/03/2019
- Divisa: EUR

**SZ2513000** u Accesorios para armarios Puertas/Cierres puerta interior, Portaesquemas plástico DIN A3 hor. - de Rittal
RITTAL Accesorios para armarios Puertas/Cierres puerta interior, Portaesquemas plástico DIN A3 hor. Para pegar en la superficie interior de la puerta. Material: Poliestireno con guías autoadhesivas. Color: Semejante a RAL 7035 Código EAN: 4028177025899 Código eCl@ss 4.1: 27188101 Código eCl@ss 5.1: 27189236 Código eCl@ss 6.0: 27189236 Código eCl@ss 7.0: 27189267 Código eCl@ss 8.0: 27189267 Código ETIM 3.0: EC000317 Código ETIM 4.0: EC000317 Código ETIM 5.0: EC000317 Código ETIM 6.0: EC000317
