# Accesorios para armarios Puertas/Cierres puerta interior, Caja para disquetes/CD´s - de Rittal

- Propiedad del archivo: CONSTRUNARIO
- Formato: FIEBDC-3/2012
- Programa: Construnario Versión 3.51
- Fecha de los precios: 07/03/2019
- Divisa: EUR

**SZ2446000** u Accesorios para armarios Puertas/Cierres puerta interior, Caja para disquetes/CD´s - de Rittal
RITTAL Accesorios para armarios Puertas/Cierres puerta interior, Caja para disquetes/CD´s Para fijar sobre superficies lisas, limpias con cinta adhesiva de doble cara. Capacidad de alojamiento: Máx. 10 CD’s/DVD’s o 18 discos flexibles (3 1/2?). Material: Poliamida Color: RAL 7033 Código EAN: 4028177023185 Código eCl@ss 4.1: 27188101 Código eCl@ss 5.1: 27189236 Código eCl@ss 6.0: 27189236 Código eCl@ss 7.0: 27189267 Código eCl@ss 8.0: 27189267 Código ETIM 3.0: EC000317 Código ETIM 4.0: EC000317 Código ETIM 5.0: EC000317 Código ETIM 6.0: EC000317
