# Accesorios para armarios Puertas/Cierres puerta interior, Pupitre portaesquemas - de Rittal

- Propiedad del archivo: CONSTRUNARIO
- Formato: FIEBDC-3/2012
- Programa: Construnario Versión 3.51
- Fecha de los precios: 07/03/2019
- Divisa: EUR

**SZ4120000** u Accesorios para armarios Puertas/Cierres puerta interior, Pupitre portaesquemas - de Rittal
RITTAL Accesorios para armarios Puertas/Cierres puerta interior, Pupitre portaesquemas Para depositar planos de conexión durante trabajos de mantenimiento o búsqueda de averías. Los pupitres pueden alinearse en función de la anchura de la puerta. Montaje al marco de la puerta. Material: -Pupitre: polipropileno -Ángulo de fijación: cinc fundido a presión Color: Semejante a RAL 7035 Unidad de envase: -Pupitre portaesquemas (anchura 210 mm) -Incl. material de fijación Código EAN: 4028177091887 Código eCl@ss 4.1: 27188101 Código eCl@ss 5.1: 27189201 Código eCl@ss 6.0: 27189201 Código eCl@ss 7.0: 27189267 Código eCl@ss 8.0: 27189267 Código ETIM 3.0: EC000747 Código ETIM 4.0: EC000317 Código ETIM 5.0: EC000317 Código ETIM 6.0: EC000317
