# Accesorios para armarios Puertas/Cierres puerta interior, Pupitre 613x400x800mm - de Rittal

- Propiedad del archivo: CONSTRUNARIO
- Formato: FIEBDC-3/2012
- Programa: Construnario Versión 3.51
- Fecha de los precios: 07/03/2019
- Divisa: EUR

**TS4638800** u Accesorios para armarios Puertas/Cierres puerta interior, Pupitre 613x400x800mm - de Rittal
RITTAL Accesorios para armarios Puertas/Cierres puerta interior, Pupitre 613x400x800mm Para aparatos de programación, etc. preparado para montaje en el marco de la puerta de TS, CM, ES, PC o en superficies con suficiente espacio. Para su utilización se despliega con rapidez y ofrece una gran superficie de apoyo. Tras su uso se oculta entre el marco de la puerta sin reducir espacio. Capacidad de carga: máx. 30 kg. Material: Chapa de acero Color: RAL 7035 Código EAN: 4028177107519 Código eCl@ss 4.1: 27188101 Código eCl@ss 5.1: 27189201 Código eCl@ss 6.0: 27189201 Código eCl@ss 7.0: 27182290 Código eCl@ss 8.0: 27180504 Código ETIM 3.0: EC000747 Código ETIM 4.0: EC000784 Código ETIM 5.0: EC000784 Código ETIM 6.0: EC000784
