# Accesorios para armarios Puertas/Cierres puerta interior, Liston perforado 698mm - de Rittal

- Propiedad del archivo: CONSTRUNARIO
- Formato: FIEBDC-3/2012
- Programa: Construnario Versión 3.51
- Fecha de los precios: 07/03/2019
- Divisa: EUR

**SZ2310076** u Accesorios para armarios Puertas/Cierres puerta interior, Liston perforado 698mm - de Rittal
RITTAL Accesorios para armarios Puertas/Cierres puerta interior, Liston perforado 698mm para AE de acero inoxidable, pupitre universal TP Para montaje vertical a los pernos roscados de la puerta, para fijación de ·Perfiles de montaje para AE ·Retentor de puertas SZ 2519.000 Taladro de Ø 3,7 mm en retícula DIN 25 mm. Material: Chapa de acero Superficie: Galvanizada Unidad de envase: UE = 20 pzas., incl. tuercas y arandelas. Accesorios: Tornillos de carrocería Adecuado para AE: 1012.600 1014.600 Código EAN: 4028177020948 Código eCl@ss 4.1: 27188101 Código eCl@ss 5.1: 27189234 Código eCl@ss 6.0: 27189234 Código eCl@ss 7.0: 27189234 Código eCl@ss 8.0: 27189234 Código ETIM 3.0: EC000747 Código ETIM 4.0: EC002625 Código ETIM 5.0: EC002625 Código ETIM 6.0: EC002625
