# Accesorios para armarios Puertas/Cierres puerta interior, Bulones distanciamiento 25mm - de Rittal

- Propiedad del archivo: CONSTRUNARIO
- Formato: FIEBDC-3/2012
- Programa: Construnario Versión 3.51
- Fecha de los precios: 07/03/2019
- Divisa: EUR

**SZ2311225** u Accesorios para armarios Puertas/Cierres puerta interior, Bulones distanciamiento 25mm - de Rittal
RITTAL Accesorios para armarios Puertas/Cierres puerta interior, Bulones distanciamiento 25mm El elemento de fijación universal para todos aquellos casos en los que sea necesaria una distancia con el nivel de fijación. Autorroscantes para un diámetro de 4,5 mm. En la parte posterior pueden fijarse con tornillos de chapa 5,5 x 13 mm los siguientes elementos: ·Guías omega/soporte ·Cubiertas para protección contra contactos ·Pantallas para interruptores principales ·Guías de entrada de cables, etc. Material: Acero hexagonal (SW8) Superficie: Galvanizada Accesorios: Tornillos de chapa 5,5 x 13 mm Código EAN: 4028177526815 Código eCl@ss 4.1: 27188101 Código eCl@ss 5.1: 27189234 Código eCl@ss 6.0: 27189234 Código eCl@ss 7.0: 27189234 Código eCl@ss 8.0: 27189234 Código ETIM 3.0: EC000747 Código ETIM 4.0: EC002625 Código ETIM 5.0: EC002625 Código ETIM 6.0: EC002625
