# Accesorios para armarios Puertas/Cierres puerta interior, Estribos montaje, AE - de Rittal

- Propiedad del archivo: CONSTRUNARIO
- Formato: FIEBDC-3/2012
- Programa: Construnario Versión 3.51
- Fecha de los precios: 07/03/2019
- Divisa: EUR

**SZ2325000** u Accesorios para armarios Puertas/Cierres puerta interior, Estribos montaje, AE - de Rittal
RITTAL Accesorios para armarios Puertas/Cierres puerta interior, Estribos montaje, AE Para la fijación de ·Canales para cables ·Soporte de tubos ·Protección contra contactos ·Montajes en la puerta ·Captación y fijación de cables. Taladro de Ø 4,5 mm en retícula DIN 25 mm. Material: Chapa de acero Superficie: Galvanizada Unidad de envase: UE = 20 pzas., incl. tornillos. Accesorios: Tornillos de chapa y tuercas autoroscantes M5 Para armarios AE: 1018.600 1050.500 1100.500 1114.500 1213.500 1019.500 1057.500 1110.500 1130.500 1350.500 Código EAN: 4028177021266 Código eCl@ss 4.1: 27188101 Código eCl@ss 5.1: 27189233 Código eCl@ss 6.0: 27189233 Código eCl@ss 7.0: 27189234 Código eCl@ss 8.0: 27189234 Código ETIM 3.0: EC000747 Código ETIM 4.0: EC002625 Código ETIM 5.0: EC002625 Código ETIM 6.0: EC002625
