# Accesorios para armarios Puertas/Cierres bisagras tapa, Soporte tapa - de Rittal

- Propiedad del archivo: CONSTRUNARIO
- Formato: FIEBDC-3/2012
- Programa: Construnario Versión 3.51
- Fecha de los precios: 07/03/2019
- Divisa: EUR

**KL1591000** u Accesorios para armarios Puertas/Cierres bisagras tapa, Soporte tapa - de Rittal
RITTAL Accesorios para armarios Puertas/Cierres bisagras tapa, Soporte tapa para KL El soporte de la tapa puede montarse fácilmente sin necesidad de realizar taladros y permite una abertura de la tapa incluso con cajas de bornes ensambladas montadas debajo Código EAN: 4028177011113 Código eCl@ss 4.1: 27188101 Código eCl@ss 5.1: 27189234 Código eCl@ss 6.0: 27189234 Código eCl@ss 7.0: 27189234 Código eCl@ss 8.0: 27189234 Código ETIM 3.0: EC000747 Código ETIM 4.0: EC002625 Código ETIM 5.0: EC002625 Código ETIM 6.0: EC002625
