# Accesorios para armarios Puertas/Cierres Sistemas cierre, Enclavamiento seguridad 120V c.a. 8VA - de Rittal

- Propiedad del archivo: CONSTRUNARIO
- Formato: FIEBDC-3/2012
- Programa: Construnario Versión 3.51
- Fecha de los precios: 07/03/2019
- Divisa: EUR

**SZ2419000** u Accesorios para armarios Puertas/Cierres Sistemas cierre, Enclavamiento seguridad 120V c.a. 8VA - de Rittal
RITTAL Accesorios para armarios Puertas/Cierres Sistemas cierre, Enclavamiento seguridad 120V c.a. 8VA Para puertas, como protección contra el contacto casual del aparellaje bajo tensión estando el interruptor principal conectado. Funciones: ·Enclavamiento de la puerta con el interruptor principal conectado. ·Conexión a la red (tensión) sólo con la puerta cerrada. ·Control de los imanes de enclavamiento a través de un contacto adicional. Unidad de envase: -Bloqueo -Accionamiento -Ángulo soporte -Material de fijación Adicionalmente se precisa: En armarios de dos puertas (para la puerta solapada para la indicación «puerta del armario cerrada») el interruptor de puerta Rittal SZ 4127.010 Código EAN: 4028177022713 Código eCl@ss 4.1: 27188101 Código eCl@ss 5.1: 27189255 Código eCl@ss 6.0: 27189255 Código eCl@ss 7.0: 27189266 Código eCl@ss 8.0: 27189266 Código ETIM 3.0: EC000327 Código ETIM 4.0: EC002626 Código ETIM 5.0: EC002626 Código ETIM 6.0: EC002626
