# Accesorios para armarios Puertas/Cierres Sistemas cierre, Cubierta para cierre - de Rittal

- Propiedad del archivo: CONSTRUNARIO
- Formato: FIEBDC-3/2012
- Programa: Construnario Versión 3.51
- Fecha de los precios: 07/03/2019
- Divisa: EUR

**SZ2476000** u Accesorios para armarios Puertas/Cierres Sistemas cierre, Cubierta para cierre - de Rittal
RITTAL Accesorios para armarios Puertas/Cierres Sistemas cierre, Cubierta para cierre posibilidad de precintar Para todos los tipos de armarios con cierres específicos de Rittal, como por ej. AE y EB. Material: Poliamida Color: RAL 7035 Código EAN: 4028177024588 Código eCl@ss 4.1: 27188101 Código eCl@ss 5.1: 27189256 Código eCl@ss 6.0: 27189256 Código eCl@ss 7.0: 27189266 Código eCl@ss 8.0: 27189234 Código ETIM 3.0: EC000327 Código ETIM 4.0: EC002625 Código ETIM 5.0: EC002625 Código ETIM 6.0: EC002625
