# Accesorios para armarios Puertas/Cierres Sistemas cierre, Cubierta para cierre - de Rittal

- Propiedad del archivo: CONSTRUNARIO
- Formato: FIEBDC-3/2012
- Programa: Construnario Versión 3.51
- Fecha de los precios: 07/03/2019
- Divisa: EUR

**SZ2493000** u Accesorios para armarios Puertas/Cierres Sistemas cierre, Cubierta para cierre - de Rittal
RITTAL Accesorios para armarios Puertas/Cierres Sistemas cierre, Cubierta para cierre para candados o cierres múltiples Para montaje posterior en todos los armarios compactos AE de chapa de acero y con cierre de aldabilla. Material: Cinc fundido a presión Superficie: Niquelado Código EAN: 4028177220317 Código eCl@ss 4.1: 27188101 Código eCl@ss 5.1: 27189255 Código eCl@ss 6.0: 27189255 Código eCl@ss 7.0: 27189266 Código eCl@ss 8.0: 27189234 Código ETIM 3.0: EC000327 Código ETIM 4.0: EC002625 Código ETIM 5.0: EC002625 Código ETIM 6.0: EC002625
