# Optipanel 520x400x100 - de Rittal

- Propiedad del archivo: CONSTRUNARIO
- Formato: FIEBDC-3/2012
- Programa: Construnario Versión 3.51
- Fecha de los precios: 05/03/2019
- Divisa: EUR

**CPG6380400** u Optipanel 520x400x100 - de Rittal
RITTAL Optipanel 520x400x100 Material: -Caja: perfil de aluminio extrusionado -Cantos: cinc fundido a presión -Cantoneras de protección: plástico Color: -Caja: anodizado natural -Cantos: RAL 7035 -Cantoneras de protección: semejante a RAL 7024 Grado de protección: IP 65 según EN 60 529 Unidad de envase: Incl. juntas y material de fijación para placas frontales Adecuada para TFT de sobremesa de hasta 20,1" con conexión en la parte trasera ·VESA 75 ·VESA 100 Referencia CP6380.050 Código EAN: 4028177663152 Código eCl@ss 4.1: 27180101 Código eCl@ss 5.1: 27180505 Código eCl@ss 6.0: 27180505 Código eCl@ss 7.0: 27180505 Código eCl@ss 8.0: 27180505 Código ETIM 3.0: EC000058 Código ETIM 4.0: EC002504 Código ETIM 5.0: EC002504 Código ETIM 6.0: EC002504
