# Caja de mando 315x388x87 - de Rittal

- Propiedad del archivo: CONSTRUNARIO
- Formato: FIEBDC-3/2012
- Programa: Construnario Versión 3.51
- Fecha de los precios: 05/03/2019
- Divisa: EUR

**CPG6340400** u Caja de mando 315x388x87 - de Rittal
RITTAL Caja de mando 315x388x87 Para pequeñas unidades de mando que puedan montarse en la placa frontal. La placa frontal se coloca desde la parte posterior y se fija desde el interior mediante piezas de adaptación con retentor. Posibilidad de utilizar placas frontales propias con un grosor de material de 2 a 6 mm. Dorsal con bisagras a izquierda o derecha. Material: -Bandeja del techo, del suelo, dorsal: aluminio -Piezas laterales: perfil de aluminio extrusionado -Tapas de tornillos: plástico Superficie: -Bandeja del techo, del suelo, laterales: texturizado -Dorsal: anodizado natural Color: RAL 7024 Grado de protección: IP 65 según EN 60 529 Unidad de envase: -Bandeja de techo -Bandeja de suelo -Dorsal -Piezas laterales -Tapas de tornillos -Incl. junta y pieza de adaptación con retentor Código EAN: 4028177382725 Código eCl@ss 4.1: 27180101 Código eCl@ss 5.1: 27180505 Código eCl@ss 6.0: 27180505 Código eCl@ss 7.0: 27180505 Código eCl@ss 8.0: 27180505 Código ETIM 3.0: EC000058 Código ETIM 4.0: EC002504 Código ETIM 5.0: EC002504 Código ETIM 6.0: EC002504
