# Sistema de brazo perfil CP-S 1000mm - de Rittal

- Propiedad del archivo: CONSTRUNARIO
- Formato: FIEBDC-3/2012
- Programa: Construnario Versión 3.51
- Fecha de los precios: 05/03/2019
- Divisa: EUR

**CPT6501020** u Sistema de brazo perfil CP-S 1000mm - de Rittal
RITTAL Sistema de brazo perfil CP-S 1000mm peso 4,2kg Perfil soporte CP-S Fijación a los elementos de unión mediante 2 tornillos Dimensiones: -Dimensiones exteriores 48,3 mm -Grosor pared: 4,0 mm Material: -Tubo de acero texturizado Color: RAL 7035 Unidad de envase: Perfil soporte CP-S Código EAN: 4028177262881 Código eCl@ss 4.1: 27188101 Código eCl@ss 5.1: 27189248 Código eCl@ss 6.0: 27189248 Código eCl@ss 7.0: 27189261 Código eCl@ss 8.0: 27400556 Código ETIM 3.0: EC000882 Código ETIM 4.0: EC000882 Código ETIM 5.0: EC000882 Código ETIM 6.0: EC000882
