# Sistema de brazo adaptador CP-C a CP-L - de Rittal

- Propiedad del archivo: CONSTRUNARIO
- Formato: FIEBDC-3/2012
- Programa: Construnario Versión 3.51
- Fecha de los precios: 05/03/2019
- Divisa: EUR

**CPT6071600** u Sistema de brazo adaptador CP-C a CP-L - de Rittal
RITTAL Sistema de brazo adaptador CP-C a CP-L Aplicaciones: ·Para la integración del brazo soporte, ajustable en altura CP-L al sistema de brazo soporte CP-C ·Para el montaje de cajas de mando pequeñas, planas, cuando se requiere la capacidad de carga del sistema de brazo soporte CP-C a causa de la elevada longitud del sistema Ventajas: ·Posibilidad de ajuste integrada Material: Aluminio fundido Unidad de envase: -Incl. juntas -Inlc. tornillos autorroscantes para la fijación soporte de perfil CP-L Peso: 0,6kg Código EAN: 4028177638716 Código eCl@ss 4.1: 27188101 Código eCl@ss 5.1: 27189247 Código eCl@ss 6.0: 27189247 Código eCl@ss 7.0: 27189261 Código eCl@ss 8.0: 27400556 Código ETIM 3.0: EC000882 Código ETIM 4.0: EC000882 Código ETIM 5.0: EC000882 Código ETIM 6.0: EC000882
