# Sistema de brazo acoplamientos cajas CP-XL - de Rittal

- Propiedad del archivo: CONSTRUNARIO
- Formato: FIEBDC-3/2012
- Programa: Construnario Versión 3.51
- Fecha de los precios: 05/03/2019
- Divisa: EUR

**CPT6528410** u Sistema de brazo acoplamientos cajas CP-XL - de Rittal
RITTAL Sistema de brazo acoplamientos cajas CP-XL para montaje sobre la mesa: La unión estable, con giro para disponer de más espacio para el guiado de los cables. Para estabilización adicional del techo y el suelo en caso de componentes pesados Para montaje de: ·Command-Panels a partir de una profundidad de montaje de 150mm sobre/a ·Superficie de trabajo IW ·Superficies horizontales (suelo o tapa) Fijación ·de la caja de mando: montaje por una sola persona mediante taladros de cerradura ·sobre superficies: mediante tornillos exteriores con tapones Ángulo de giro: Máx 350º, ajustable mediante palanca de fricción. Con la incorporación de tornillos cilíndricos adicionales M6 puede limitarse el ángulo de giro a ±28°, ±73°, ±118°, ±163º Material: Acoplamiento de cajas: aluminio fundido a presión/cinc fundido a presión -Chapa de refuerzo: chapa de acero, 6mm Superficie: -Acoplamiento de cajas:texturizado, estructurado -Chapa de refuerzo: galvanizada Color: Acoplamiento de cajas: RAL 7024 Unidad de envase: - Incl. chapa de refuerzo - Incl. juntas - Incl. material de fijación Atención: La escotadura rectangular para brazo soporte puede seleccionarse, pedirse y prepararse en el Comfort-Panel y en la caja del Optipanel mediante el configurador de cajas de mando Peso: 4,2kg Código EAN: 4028177523746 Código eCl@ss 4.1: 27188101 Código eCl@ss 5.1: 27189247 Código eCl@ss 6.0: 27189247 Código eCl@ss 7.0: 27189261 Código eCl@ss 8.0: 27189263 Código ETIM 3.0: EC000058 Código ETIM 4.0: EC002622 Código ETIM 5.0: EC002622 Código ETIM 6.0: EC002622
