# Sistema de brazo soporte CP-L 962mm 10-20kg - de Rittal

- Propiedad del archivo: CONSTRUNARIO
- Formato: FIEBDC-3/2012
- Programa: Construnario Versión 3.51
- Fecha de los precios: 05/03/2019
- Divisa: EUR

**CPT6510210** u Sistema de brazo soporte CP-L 962mm 10-20kg - de Rittal
RITTAL Sistema de brazo soporte CP-L 962mm 10-20kg ofrece mayor ergonomía mediante: ·Campo de ajuste -para usuarios de distinta estatura -para puestos de trabajo de pie y con silla -puede ajustarse según las necesidades hasta 800mm mediante un tornillo situado en la parte frontal del brazo ·Adaptación precisa del muelle al peso de la caja mediante un tornillo de ajuste situado en la parte posterior del brazo soporte ·Seguridad total de función, incluso en caso de rotura del muelle el brazo permanece en su posición ·Revestimiento de plástico desmontable para una fácil entrada de cables ·Ángulo de inclinación de la caja montada igual en cualquier altura Unidad de envase: Incluye material de fijación Atención: Sección máx para la entrada de cables 8x15mm Peso: 10-20kg Color: RAL 9006 Código EAN: 4028177331952 Código eCl@ss 4.1: 27188101 Código eCl@ss 5.1: 27189247 Código eCl@ss 6.0: 27189247 Código eCl@ss 7.0: 27189261 Código eCl@ss 8.0: 27189263 Código ETIM 3.0: EC000058 Código ETIM 4.0: EC002622 Código ETIM 5.0: EC002620 Código ETIM 6.0: EC002622
