# Sistema de pie modular pie de apoyo 400x10x400 - de Rittal

- Propiedad del archivo: CONSTRUNARIO
- Formato: FIEBDC-3/2012
- Programa: Construnario Versión 3.51
- Fecha de los precios: 05/03/2019
- Divisa: EUR

**CPT6146100** u Sistema de pie modular pie de apoyo 400x10x400 - de Rittal
RITTAL Sistema de pie modular pie de apoyo 400x10x400 Pie modular compuesto por: ·Pie de apoyo ·Perfil soporte ·Unión de cajas Color: RAL 7035 Capacidad de carga: 15kg Código EAN: 4028177384552 Código eCl@ss 4.1: 27188101 Código eCl@ss 5.1: 27189242 Código eCl@ss 6.0: 27189242 Código eCl@ss 7.0: 27182604 Código eCl@ss 8.0: 27182604 Código ETIM 3.0: EC000721 Código ETIM 4.0: EC002534 Código ETIM 5.0: EC002620 Código ETIM 6.0: EC002534
