# Sistema de brazo soporte CP-L 1090mm 20-40kg - de Rittal

- Propiedad del archivo: CONSTRUNARIO
- Formato: FIEBDC-3/2012
- Programa: Construnario Versión 3.51
- Fecha de los precios: 05/03/2019
- Divisa: EUR

**CPT6510340** u Sistema de brazo soporte CP-L 1090mm 20-40kg - de Rittal
RITTAL Sistema de brazo soporte CP-L 1090mm 20-40kg ofrece mayor ergonomía mediante: ·Campo de ajuste -para usuarios de distinta estatura -para puestos de trabajo de pie y con silla -puede ajustarse según las necesidades hasta 800mm mediante un tornillo situado en la parte frontal del brazo ·Adaptación precisa del muelle al peso de la caja mediante un tornillo de ajuste situado en la parte posterior del brazo soporte ·Seguridad total de función, incluso en caso de rotura del muelle el brazo permanece en su posición ·Revestimiento de plástico desmontable para una fácil entrada de cables ·Ángulo de inclinación de la caja montada igual en cualquier altura -Mas espacio para el guiado de cables -También puede introducirse cables con conector como por ej. DVI, VGA -Retención integrada en tres pasos -Mayor capacidad de carga Unidad de envase: Incluye material de fijación Atención: Sección máx para la entrada de cables 16x40mm Peso: 20-40kg Color: RAL 9006 Código EAN: 4028177598157 Código eCl@ss 4.1: 27188101 Código eCl@ss 5.1: 27189247 Código eCl@ss 6.0: 27189247 Código eCl@ss 7.0: 27189261 Código eCl@ss 8.0: 27189263 Código ETIM 3.0: EC000058 Código ETIM 4.0: EC002622 Código ETIM 5.0: EC002620 Código ETIM 6.0: EC002622
