# Sistema de pie modular pies de nivelación - de Rittal

- Propiedad del archivo: CONSTRUNARIO
- Formato: FIEBDC-3/2012
- Programa: Construnario Versión 3.51
- Fecha de los precios: 18/03/2019
- Divisa: EUR

**TS4612000** u Sistema de pie modular pies de nivelación - de Rittal
RITTAL Sistema de pie modular pies de nivelación Pie modular compuesto por: ·Pie de apoyo ·Perfil soporte ·Unión de cajas Color: RAL 7035 Pie Completo: El sistema adecuado para cada aplicación: ·Ejecución fija o móvil ·Diferentes variantes de diseño ·Capacidad de carga de 15-50 kg ·Protección segura de la gestión de cableados Código EAN: 4028177105492 Código eCl@ss 4.1: 27188101 Código eCl@ss 5.1: 27189235 Código eCl@ss 6.0: 27189235 Código eCl@ss 7.0: 27182003 Código eCl@ss 8.0: 27182003 Código ETIM 3.0: EC000721 Código ETIM 4.0: EC000721 Código ETIM 5.0: EC002620 Código ETIM 6.0: EC000721
