# Sistema de pie completo fijación suelo - de Rittal

- Propiedad del archivo: CONSTRUNARIO
- Formato: FIEBDC-3/2012
- Programa: Construnario Versión 3.51
- Fecha de los precios: 05/03/2019
- Divisa: EUR

**CPT6147000** u Sistema de pie completo fijación suelo - de Rittal
RITTAL Sistema de pie completo fijación suelo El sistema adecuado para cada aplicación: ·Ejecución fija o móvil ·Diferentes variantes de diseño ·Capacidad de carga de 15-50 kg ·Protección segura de la gestión de cableados Color: RAL 7035 Accesorios fijación al suelo Fijaciones para atornillar en la parte inferior de los pies de fundición con tornillos avellanados M12. A elección puede sobresalir hacia delante,dentro o hacia el lado, con taladro de 11mm de Ø para atornillar al suelo. Material: Acero Superficie: Galvanizada Unidad de envase: Incl. tornillos avellanados M12. Código EAN: 4028177205987 Código eCl@ss 4.1: 27188101 Código eCl@ss 5.1: 27182601 Código eCl@ss 6.0: 27182601 Código eCl@ss 7.0: 27189271 Código eCl@ss 8.0: 27189271 Código ETIM 3.0: EC000721 Código ETIM 4.0: EC002535 Código ETIM 5.0: EC002535 Código ETIM 6.0: EC002535
