# Sistema de pie completo superficie sin asa - de Rittal

- Propiedad del archivo: CONSTRUNARIO
- Formato: FIEBDC-3/2012
- Programa: Construnario Versión 3.51
- Fecha de los precios: 05/03/2019
- Divisa: EUR

**IW6902310** u Sistema de pie completo superficie sin asa - de Rittal
RITTAL Sistema de pie completo superficie sin asa 950x38x600mm El sistema adecuado para cada aplicación: ·Ejecución fija o móvil ·Diferentes variantes de diseño ·Capacidad de carga de 15-50 kg ·Protección segura de la gestión de cableados Color: RAL 7035 Código EAN: 4028177289826 Código eCl@ss 4.1: 27180101 Código eCl@ss 5.1: 27180501 Código eCl@ss 6.0: 27180501 Código eCl@ss 7.0: 27180501 Código eCl@ss 8.0: 27180501 Código ETIM 3.0: EC000315 Código ETIM 4.0: EC002502 Código ETIM 5.0: EC002620 Código ETIM 6.0: EC002502
