# Sistema de pie modular refuerzo de cajas, rígido CP-S - de Rittal

- Propiedad del archivo: CONSTRUNARIO
- Formato: FIEBDC-3/2012
- Programa: Construnario Versión 3.51
- Fecha de los precios: 05/03/2019
- Divisa: EUR

**CPEG6143310** u Sistema de pie modular refuerzo de cajas, rígido CP-S - de Rittal
RITTAL Sistema de pie modular refuerzo de cajas, rígido CP-S Accesorios Para el refuerzo interior o exterior de las cajas, según tamaño Las cajas más pequeñas se pueden montar sin refuerzo Unidad de envase: Incl. accesorios de fijación para caja y perfil soporte más 2 juntas Material: Acero inoxidable 1.4301 Peso: 0,9kg Código EAN: 4028177305748 Código eCl@ss 4.1: 27188101 Código eCl@ss 5.1: 27182601 Código eCl@ss 6.0: 27182601 Código eCl@ss 7.0: 27189271 Código eCl@ss 8.0: 27189271 Código ETIM 3.0: EC000721 Código ETIM 4.0: EC002535 Código ETIM 5.0: EC002625 Código ETIM 6.0: EC002535
