# Armarios compactos HD 1 puerta 390x430x210 - de Rittal

- Propiedad del archivo: CONSTRUNARIO
- Formato: FIEBDC-3/2012
- Programa: Construnario Versión 3.51
- Fecha de los precios: 05/03/2019
- Divisa: EUR

**HD1306600** u Armarios compactos HD 1 puerta 390x430x210 - de Rittal
RITTAL Armarios compactos HD 1 puerta 390x430x210 Material: -Armario y puerta: acero inoxidable 1.4301 (AISI 304) -Placa de montaje: chapa de acero -Bombines de cierre HD: acero inoxidable 1.4404 (AISI 316L) -Junta: silicona, conforme con FDA 21 CFR 177.2600 Superficie: -Armario y puerta: pulimentado, grano 400, RA< 0,8 ìm -Placa de montaje: galvanizada -Junta: color azul (RAL 5010) Grado de protección: -IP 66 según EN 60 529 -IP 69K según DIN 40 050-9 cumple NEMA 13 cumple NEMA 4X Unidad de envase: -Caja cerrada en todo el contorno -Puerta con junta insertada a presión -Bisagras de la puerta intercambiables de izquierda a derecha -Placa de montaje Código EAN: 4028177567603 Código eCl@ss 4.1: 27180101 Código eCl@ss 5.1: 27180102 Código eCl@ss 6.0: 27180102 Código eCl@ss 7.0: 27180101 Código eCl@ss 8.0: 27180101 Código ETIM 3.0: EC000058 Código ETIM 4.0: EC000058 Código ETIM 5.0: EC000261 Código ETIM 6.0: EC000261
