# Distanciador de pared 14301, 50 mm - de Rittal

- Propiedad del archivo: CONSTRUNARIO
- Formato: FIEBDC-3/2012
- Programa: Construnario Versión 3.51
- Fecha de los precios: 05/03/2019
- Divisa: EUR

**HD4000100** u Distanciador de pared 14301, 50 mm - de Rittal
Ventajas: ·Crea espacio para la limpieza, también detrás de la caja. ·Tiempos de montaje más cortos puesto que ya no es necesario estanqueizar. ·Mayor seguridad de higiene, ya que desaparece el espacio muerto no controlable entre la caja y la pared. Funcionamiento: ·Montaje a la pared a elección desde la cara interior de la caja a través de orificio de paso (máx. M8) o desde la parte posterior a través de rosca M10 integrada. Material: Acero inoxidable 1.4301 (AISI 304) Unidad de envase: Incl. juntas y material de fijación. Código EAN: 4028177565654 Código eCl@ss 4.1: 27180101 Código eCl@ss 5.1: 27189207 Código eCl@ss 6.0: 27189207 Código eCl@ss 7.0: 27189263 Código eCl@ss 8.0: 27189263 Código ETIM 3.0: EC000318 Código ETIM 4.0: EC002622 Código ETIM 5.0: EC002622 Código ETIM 6.0: EC002622
