# Cierre de aldabilla - de Rittal

- Propiedad del archivo: CONSTRUNARIO
- Formato: FIEBDC-3/2012
- Programa: Construnario Versión 3.51
- Fecha de los precios: 05/03/2019
- Divisa: EUR

**HD2304010** u Cierre de aldabilla - de Rittal
Ejecución en Hygienic Design para una limpieza más sencilla y segura. Campos de aplicación: ·Armarios compactos AE de acero inox. (excepto AE 1017.XXX y AE 1019.XXX). ·Integración en aplicaciones específicas para clientes, por ej. cubiertas para revestir máquinas. Material: Acero inoxidable 1.4404 (AISI 316L) Accesorios: Llave para armarios HD, Código EAN: 4028177597815 Código eCl@ss 4.1: 27180101 Código eCl@ss 5.1: 27189256 Código eCl@ss 6.0: 27189256 Código eCl@ss 7.0: 27189266 Código eCl@ss 8.0: 27409217 Código ETIM 3.0: EC000327 Código ETIM 4.0: EC000327 Código ETIM 5.0: EC000327 Código ETIM 6.0: EC000327
