# Cajas de bornes 300x200x120 - de Rittal

- Propiedad del archivo: CONSTRUNARIO
- Formato: FIEBDC-3/2012
- Programa: Construnario Versión 3.51
- Fecha de los precios: 05/03/2019
- Divisa: EUR

**KLE1529010** u Cajas de bornes 300x200x120 - de Rittal
RITTAL Cajas de bornes 300x200x120 Material: -Caja: acero inoxidable 1.4301 (AISI 304), 1,25 mm -Tapa: acero inox. 1.4301 (AISI 304), 1,25 mm, junta continua de poliuretano-inyectado Superficie: -Caja y tapa: pulimentado, grano 240 o 180 (en cajas de bornes) Grado de protección: IP 66 según EN 60 529, cumple NEMA 4X. Unidad de envase: -Caja con tapa -Unidad de envase específica para cada producto, Aprobaciones: Cajas de bornes KL -UL -CSA -TÜV -Germanischer Lloyd -Russian Maritime Register of Shipping -Lloyds Register of Shipping -Bureau Veritas -VDE Cajas Bus BG -TÜV -Lloyds Register of Shipping -VDE -UL -cUL Código EAN: 4028177663343 Código eCl@ss 4.1: 27180101 Código eCl@ss 5.1: 27180102 Código eCl@ss 6.0: 27180102 Código eCl@ss 7.0: 27180101 Código eCl@ss 8.0: 27180101 Código ETIM 3.0: EC000214 Código ETIM 4.0: EC002713 Código ETIM 5.0: EC002713 Código ETIM 6.0: EC002713
