# Accesorios para armarios Puertas/Cierres Sistemas cierre, Cierre cilindro medio RAL 7035 - de Rittal

- Propiedad del archivo: CONSTRUNARIO
- Formato: FIEBDC-3/2012
- Programa: Construnario Versión 3.51
- Fecha de los precios: 07/03/2019
- Divisa: EUR

**SZ2534100** u Accesorios para armarios Puertas/Cierres Sistemas cierre, Cierre cilindro medio RAL 7035 - de Rittal
RITTAL Accesorios para armarios Puertas/Cierres Sistemas cierre, Cierre cilindro medio RAL 7035 para armarios compactos AE Para montaje posterior en todos los armarios de una puerta con cierre de aladabilla. La cubierta se enclava mediante cilindros medios de 40 o 45 mm de longitud total (según DIN 18 252). Una cubierta adicional protege el cilindro de la suciedad. El grado de protección del armario no se reduce. Suministro sin cilindros medios. Material: Cinc fundido a presión Accesorios: Cilindro medio Código EAN: 4028177462946 Código eCl@ss 4.1: 27188101 Código eCl@ss 5.1: 27189256 Código eCl@ss 6.0: 27189256 Código eCl@ss 7.0: 27409218 Código eCl@ss 8.0: 27409217 Código ETIM 3.0: EC000327 Código ETIM 4.0: EC000743 Código ETIM 5.0: EC000743 Código ETIM 6.0: EC000327
