# Accesorios para armarios Puertas/Cierres Sistemas cierre, Bombines cinc 41mm triangular 7mm - de Rittal

- Propiedad del archivo: CONSTRUNARIO
- Formato: FIEBDC-3/2012
- Programa: Construnario Versión 3.51
- Fecha de los precios: 07/03/2019
- Divisa: EUR

**SZ2527000** u Accesorios para armarios Puertas/Cierres Sistemas cierre, Bombines cinc 41mm triangular 7mm - de Rittal
RITTAL Accesorios para armarios Puertas/Cierres Sistemas cierre, Bombines cinc 41mm triangular 7mm Material: Cinc fund. a presión Código EAN: 4028177026599 Código eCl@ss 4.1: 27188101 Código eCl@ss 5.1: 27189256 Código eCl@ss 6.0: 27189256 Código eCl@ss 7.0: 27409218 Código eCl@ss 8.0: 27409218 Código ETIM 3.0: EC000327 Código ETIM 4.0: EC000743 Código ETIM 5.0: EC000743 Código ETIM 6.0: EC000743
