# AS Casquillo distanciador para perforadora de chapa cuadrada - de Rittal

- Propiedad del archivo: CONSTRUNARIO
- Formato: FIEBDC-3/2012
- Programa: Construnario Versión 3.51
- Fecha de los precios: 21/03/2019
- Divisa: EUR

**AS4055667** u AS Casquillo distanciador para perforadora de chapa cuadrada - de Rittal
Para punzonar escotaduras de un tamaño de 92 x 92 mm.
