# Estera filtrante para refrigeradores, intercambiadores de calor aire/aire y chiller - de Rittal

- Propiedad del archivo: CONSTRUNARIO
- Formato: FIEBDC-3/2012
- Programa: Construnario VersiĆ³n 3.51
- Fecha de los precios: 21/03/2019
- Divisa: EUR

**SK3285920** u Estera filtrante para refrigeradores, intercambiadores de calor aire/aire y chiller - de Rittal
Para refrigeradores, intercambiadores de calor aire/aire y chillers.
