# Accesorios para armarios Puertas/Cierres Sistemas cierre Ergoform-S, manetas C sin cilindro RAL 9011 - de Rittal

- Propiedad del archivo: CONSTRUNARIO
- Formato: FIEBDC-3/2012
- Programa: Construnario Versión 3.51
- Fecha de los precios: 07/03/2019
- Divisa: EUR

**SZ2485100** u Accesorios para armarios Puertas/Cierres Sistemas cierre Ergoform-S, manetas C sin cilindro RAL 9011 - de Rittal
RITTAL Accesorios para armarios Puertas/Cierres Sistemas cierre Ergoform-S, manetas C sin cilindro RAL 9011 Manetas de plástico con o sin cilindro de seguridad. Unidad de envase: Incl. junta y material de fijación Código EAN: 4028177440968 Código eCl@ss 4.1: 27188101 Código eCl@ss 5.1: 27189220 Código eCl@ss 6.0: 27189220 Código eCl@ss 7.0: 27189266 Código eCl@ss 8.0: 27409217 Código ETIM 3.0: EC000327 Código ETIM 4.0: EC000327 Código ETIM 5.0: EC000327 Código ETIM 6.0: EC000327
