# Accesorios para armarios Puertas/Cierres Sistemas cierre, empuñadura bombines EL - de Rittal

- Propiedad del archivo: CONSTRUNARIO
- Formato: FIEBDC-3/2012
- Programa: Construnario Versión 3.51
- Fecha de los precios: 07/03/2019
- Divisa: EUR

**EL7705110** u Accesorios para armarios Puertas/Cierres Sistemas cierre, empuñadura bombines EL - de Rittal
RITTAL Accesorios para armarios Puertas/Cierres Sistemas cierre, empuñadura bombines EL Empuñadura Confort Mini para AE con aldabilla, EL 3 piezas Preparada para el montaje de bombines de cierre y para el montaje de cilindros medios de 40 o 45 mm convencionales, así como de bombines de seguridad y botones pulsadores. Material: Cinc fundido a presión Color: RAL 7035 Código EAN: 4028177324503 Código eCl@ss 4.1: 27188101 Código eCl@ss 5.1: 27189220 Código eCl@ss 6.0: 27189220 Código eCl@ss 7.0: 27189266 Código eCl@ss 8.0: 27189266 Código ETIM 3.0: EC000327 Código ETIM 4.0: EC002626 Código ETIM 5.0: EC002626 Código ETIM 6.0: EC002626
