# Accesorios para armarios Puertas/Cierres Sistemas cierre, inmovilizador barras CNOMO - de Rittal

- Propiedad del archivo: CONSTRUNARIO
- Formato: FIEBDC-3/2012
- Programa: Construnario Versión 3.51
- Fecha de los precios: 07/03/2019
- Divisa: EUR

**TS8611210** u Accesorios para armarios Puertas/Cierres Sistemas cierre, inmovilizador barras CNOMO - de Rittal
RITTAL Accesorios para armarios Puertas/Cierres Sistemas cierre, inmovilizador barras CNOMO Adecuado para cualquier barra de cierre de puertas TS y puertas transparentes con cierre estándar o empuñadura Confort. El inmovilizador impide que las barras de cierre se muevan mientras permanece abierta la puerta. Para montaje al perno de la guía de barras. 1) CNOMO es una normativa de la industria automovilística francesa. Por motivos de seguridad la empuñadura no debe cerrarse estando la puerta abierta. Adicionalmente se precisa: para CNOMO1) Bombines de cierre, ejecución F, 6,5 mm bombín triangular TS 8611.220 Código EAN: 4028177213135 Código eCl@ss 4.1: 27188101 Código eCl@ss 5.1: 27189256 Código eCl@ss 6.0: 27189256 Código eCl@ss 7.0: 27189266 Código eCl@ss 8.0: 27409217 Código ETIM 3.0: EC000327 Código ETIM 4.0: EC000327 Código ETIM 5.0: EC000327 Código ETIM 6.0: EC000327
