# Accesorios para armarios Puertas/Cierres Sistemas cierre, bloqueo puerta adyacente - de Rittal

- Propiedad del archivo: CONSTRUNARIO
- Formato: FIEBDC-3/2012
- Programa: Construnario Versión 3.51
- Fecha de los precios: 07/03/2019
- Divisa: EUR

**TS8611370** u Accesorios para armarios Puertas/Cierres Sistemas cierre, bloqueo puerta adyacente - de Rittal
RITTAL Accesorios para armarios Puertas/Cierres Sistemas cierre, bloqueo puerta adyacente para TS Para una manipulación óptima de la puerta adyacente desde el exterior cuando el acceso a la maneta del interior sea difícil a causa del bastidor móvil o de los componentes de 19? instalados. La sustitución de la puerta puede realizarse sin problemas con el esquema de taladros adjunto. La maneta del interior se suprime. Color: RAL 7035 Unidad de envase: Incluye material de fijación. Accesorios: Bombin de doble paletón de serie intercambiable por bombines de cierre de 27 mm, ejecución A Código EAN: 4028177386617 Código eCl@ss 4.1: 27188101 Código eCl@ss 5.1: 27189255 Código eCl@ss 6.0: 27189255 Código eCl@ss 7.0: 27189266 Código eCl@ss 8.0: 27409217 Código ETIM 3.0: EC000327 Código ETIM 4.0: EC000327 Código ETIM 5.0: EC000327 Código ETIM 6.0: EC000327
