# Accesorios para armarios Puertas/Cierres Sistemas cierre, empuñadura seguridad Confort TS - de Rittal

- Propiedad del archivo: CONSTRUNARIO
- Formato: FIEBDC-3/2012
- Programa: Construnario Versión 3.51
- Fecha de los precios: 07/03/2019
- Divisa: EUR

**Ri7200800** u Accesorios para armarios Puertas/Cierres Sistemas cierre, empuñadura seguridad Confort TS - de Rittal
RITTAL Accesorios para armarios Puertas/Cierres Sistemas cierre, empuñadura seguridad Confort TS con código numérico Posibilidades de acceso flexibles mediante ·código de 3 cifras individual, sin llave o ·a través de la función master-key mediante montaje adicional de cilindros medios de 40 y 45 mm según DIN 18 252 independiente del código numérico. Accesorios: -Bombines de seguridad y botones pulsadores SZ -Cilindro medio Código EAN: 4028177260009 Código eCl@ss 4.1: 27188101 Código eCl@ss 5.1: 27189220 Código eCl@ss 6.0: 27189220 Código eCl@ss 7.0: 27189266 Código eCl@ss 8.0: 27409217 Código ETIM 3.0: EC000327 Código ETIM 4.0: EC000327 Código ETIM 5.0: EC000327 Código ETIM 6.0: EC000327
