# Accesorios para armarios Puertas/Cierres Sistemas cierre, empuñadura basculante bombín seguridad - de Rittal

- Propiedad del archivo: CONSTRUNARIO
- Formato: FIEBDC-3/2012
- Programa: Construnario Versión 3.51
- Fecha de los precios: 07/03/2019
- Divisa: EUR

**CM5001061** u Accesorios para armarios Puertas/Cierres Sistemas cierre, empuñadura basculante bombín seguridad - de Rittal
RITTAL Accesorios para armarios Puertas/Cierres Sistemas cierre, empuñadura palanca basculante para bombín seguridad para CM La superficie de la puerta puede aprovecharse para la instalación de componentes, ya que la empuñadura no precisa espacio para el movimiento lateral. Color: -Caja: semejante a RAL 9005 -Asa: semejante a RAL 9006 Dimensiones: -Longitud: 242 mm (encajado) -Anchura: 50 mm -Profundidad: 17,5 mm Código EAN: 4028177479678 Código eCl@ss 4.1: 27188101 Código eCl@ss 5.1: 27189220 Código eCl@ss 6.0: 27189220 Código eCl@ss 7.0: 27189266 Código eCl@ss 8.0: 27189266 Código ETIM 3.0: EC000327 Código ETIM 4.0: EC002626 Código ETIM 5.0: EC000327 Código ETIM 6.0: EC002626
