# Accesorios para armarios Puertas/Cierres Sistemas cierre, empuñadura basculante candado/bombines - de Rittal

- Propiedad del archivo: CONSTRUNARIO
- Formato: FIEBDC-3/2012
- Programa: Construnario Versión 3.51
- Fecha de los precios: 07/03/2019
- Divisa: EUR

**CM5001062** u Accesorios para armarios Puertas/Cierres Sistemas cierre, empuñadura basculante candado/bombines - de Rittal
RITTAL Accesorios para armarios Puertas/Cierres Sistemas cierre, empuñadura palanca basculante para candado/bombines para CM La superficie de la puerta puede aprovecharse para la instalación de componentes, ya que la empuñadura no precisa espacio para el movimiento lateral. Color: -Caja: semejante a RAL 9005 -Asa: semejante a RAL 9006 Dimensiones: -Longitud: 242 mm (encajado) -Anchura: 50 mm -Profundidad: 17,5 mm Código EAN: 4028177502246 Código eCl@ss 4.1: 27188101 Código eCl@ss 5.1: 27189220 Código eCl@ss 6.0: 27189220 Código eCl@ss 7.0: 27189266 Código eCl@ss 8.0: 27189266 Código ETIM 3.0: EC000327 Código ETIM 4.0: EC002626 Código ETIM 5.0: EC000327 Código ETIM 6.0: EC002626
