# Accesorios para armarios Puertas/Cierres Sistemas cierre, empuñadura candado/bombines RAL 7035 - de Rittal

- Propiedad del archivo: CONSTRUNARIO
- Formato: FIEBDC-3/2012
- Programa: Construnario Versión 3.51
- Fecha de los precios: 07/03/2019
- Divisa: EUR

**TS8611290** u Accesorios para armarios Puertas/Cierres Sistemas cierre, empuñadura candado/bombines RAL 7035 - de Rittal
RITTAL Accesorios para armarios Puertas/Cierres Sistemas cierre, empuñadura candado/bombines RAL 7035 Empuñadura Confort Rittal para TS, DK-TS, PC, IW La superficie de la puerta puede aprovecharse para la instalación de componentes, ya que la empuñadura no precisa espacio para el movimiento lateral. Material: Cinc fundido a presión Superficie: Texturizada Adicionalmente se precisa: Adaptador de empuñadura para montaje a -puerta transparente TS -puerta inferior PC-TS -puerta de diseño IW Código EAN: 4028177232822 Código eCl@ss 4.1: 27188101 Código eCl@ss 5.1: 27189220 Código eCl@ss 6.0: 27189220 Código eCl@ss 7.0: 27409217 Código eCl@ss 8.0: 27409217 Código ETIM 3.0: EC000327 Código ETIM 4.0: EC000327 Código ETIM 5.0: EC000327 Código ETIM 6.0: EC000327
