# Accesorios para armarios Puertas/Cierres Ventanas/Tableros mando, ventana transparente FT2741.000 - de Rittal

- Propiedad del archivo: CONSTRUNARIO
- Formato: FIEBDC-3/2012
- Programa: Construnario Versión 3.51
- Fecha de los precios: 07/03/2019
- Divisa: EUR

**FT2791000** u Accesorios para armarios Puertas/Cierres Ventanas/Tableros mando, ventana transparente FT2741.000 - de Rittal
RITTAL Accesorios para armarios Puertas/Cierres Ventanas/Tableros mando, ventana transparente FT2741.000 para paneles de mando Para la protección de los elementos de mando e indicación. Con una altura de montaje de máx. 35 mm. Material: Marco: aluminio, anodizado natural Cristal: acrílico, ahumado Unidad de envase: Incl. bombín de seguridad con cierre nº 3524 E Código EAN: 4028177032392 Código eCl@ss 4.1: 27188101 Código eCl@ss 5.1: 27182202 Código eCl@ss 6.0: 27182202 Código eCl@ss 7.0: 27182204 Código eCl@ss 8.0: 27182204 Código ETIM 3.0: EC000456 Código ETIM 4.0: EC000747 Código ETIM 5.0: EC000747 Código ETIM 6.0: EC000747
