# Accesorios para armarios Puertas/Cierres Ventanas/Tableros mando, panel mando 377x297mm - de Rittal

- Propiedad del archivo: CONSTRUNARIO
- Formato: FIEBDC-3/2012
- Programa: Construnario Versión 3.51
- Fecha de los precios: 07/03/2019
- Divisa: EUR

**FT2741000** u Accesorios para armarios Puertas/Cierres Ventanas/Tableros mando, panel mando 377x297mm - de Rittal
RITTAL Accesorios para armarios Puertas/Cierres Ventanas/Tableros mando, panel mando 377x297mm Para montaje a: ·AE en lugar de puerta ·Superficies Construcción del marco con uniones angulares interiores, placa de aluminio de 3 mm, fijada por la parte interior y con estanqueidad al marco. Material: Aluminio, anodizado natural Grado de protección: IP 54 según EN 60 529 Unidad de envase: Marco de aluminio, tablero, bisagras, soportes. Superficie de montaje: (anchura 70 mm) x (altura 70 mm) Dimensiones placa de aluminio: (anchura 54 mm) x (altura 54 mm) Accesorios: Cierre de aldabilla FT 2749.000 Código EAN: 4028177031852 Código eCl@ss 4.1: 27188101 Código eCl@ss 5.1: 27182202 Código eCl@ss 6.0: 27182202 Código eCl@ss 7.0: 27182204 Código eCl@ss 8.0: 27182204 Código ETIM 3.0: EC000456 Código ETIM 4.0: EC000747 Código ETIM 5.0: EC000747 Código ETIM 6.0: EC000747
